# CLUB PILATES C/ JUAN CARLOS I, Nº 28 DE MURCIA

- Propiedad del archivo: SOFT S.A.
- Formato: FIEBDC-3/2002
- Programa: Presto 8.8
- Fecha de los precios: 10/08/2026
- Divisa: EUR
- Código: MEDICION_CLUB (23/07/2026)
Importe: 233895.49

## 01 TRABAJOS PREVIOS
Importe: 19385.37

**DLC020** m² Levantado de carpintería de cualquier tipo en fachada.
7.62 m² × 26.88 = 204.83
Levantado de carpintería de cualquier tipo, en fachada, incluidos cercos, hojas, vidrios y accesorios, por medios manuales, incluso limpieza, retirada de escombros y carga al contenedor, con transporte a vertedero o planta de reciclaje y con parte proporcional de medios auxiliares y canon incluido. Medición de superficie realmente ejecutada.

| Medición | Uds. | Largo | Alto | Parcial |
|---|---|---|---|---|
| Ventanal existente para futura entrada | 1 | 2.36 | 3.23 | 7.623 |
| Total |  |  |  | 7.62 |

**DRT030** m² Demolición de falso techo.
145.61 m² × 17.95 = 2613.70
Demolición de falso techo liso de escayola, pladur, placas u otros materiales, incluso fajas, tabicas, candilejas, foseados, luminarias existentes, rejillas de aire, etc., por medios manuales, incluso carga a contenedor y con p.p. de medios auxiliares, ayudas, transporte y canon a vertedero.

| Medición | Uds. | Largo | Parcial |
|---|---|---|---|
| En todo el local | 1 | 145.61 | 145.610 |
| Total |  |  | 145.61 |

**DPT020** m² Demolición de partición interior de fábrica revestida, formada p
91.35 m² × 35.86 = 3275.81
Demolición de partición interior de fábrica revestida, formada por ladrillo hueco doble de 7/9 cm de espesor, con medios manuales, sin afectar a la estabilidad de los elementos constructivos contiguos, y carga manual sobre camión o contenedor, transporte y canon a vertedero.

| Medición | Uds. | Largo | Alto | Parcial |
|---|---|---|---|---|
|  | 1 | 3.1 | 3.6 | 11.160 |
|  | 1 | 4.61 | 3.6 | 16.596 |
|  | 1 | 3.68 | 3.6 | 13.248 |
|  | 1 | 3.91 | 3.6 | 14.076 |
|  | 1 | 1.57 | 3.6 | 5.652 |
|  | 1 | 4.84 | 3.6 | 17.424 |
|  | 1 | 1.79 | 3.6 | 6.444 |
| Cuadro general | 1 | 0.42 | 3 | 1.260 |
|  | 1 | 1.83 | 3 | 5.490 |
| Total |  |  |  | 91.35 |

**DPS010** m² Demolición de tabique de placas de yeso laminado (una placa por
25.32 m² × 22.03 = 557.80
Demolición de tabique de placas de yeso laminado (una placa por cara) instaladas sobre una estructura simple, con medios manuales, sin afectar a la estabilidad de los elementos constructivos contiguos, y carga manual sobre camión o contenedor, transporte y canon a vertedero.

**DRR010** m² Demolición y retirada de trasdosados.
19.89 m² × 25.85 = 514.16
Demolición y retirada de trasdosados del local existente con panelados de madera, de vidrio o cualquier material, etc., incluso retirada al contenedor, con parte proporcional de medios auxiliares y carga manual sobre camión o contenedor, transporte y canon a vertedero.

**01.09** PA Anulación y extracción de las actuales instalaciones de incendio
1 PA × 4313.74 = 4313.74
Anulación y extracción de las actuales instalaciones de incendios, seguridad, agua, saneamiento, electricidad, telecomunicaciones, calefacción y aire acondicionado (inluido sus gases de refrigeración), en el que se incluye el desmontaje de tuberías de conducción de agua, desagües, cables de electricidad, cuadros generales de electricidad, telecomunicaciones, canalizaciones, tubos de ventilación, tubos de evacuación, pantallas de luz, focos, difusores, rejillas, conductos de lana mineral de la climatización, pantallas de luces de emergencia, detectores, cámaras de videovigilancia, cartelería pegada o fijada, retirada de extintores, mecanismos, enchufes, interruptores, pulsadores, sirenas y demás elementos que están sobre falsos techos, bajo los mismos, fijados o empotrados en paramentos verticales u horizontales en los que sean necesarios retirar al realizar la demolición. Se incluyen todos los trabajos de recogida de escombros, materiales y el transporte al vertedero y su canon.

**DSM010** Ud Levantado de aparatos sanitarios y accesorios.
1 Ud × 607.5 = 607.50
Levantado de aparatos sanitarios y accesorios, por medios manuales excepto bañeras y duchas, incluso limpieza y retirada de escombros a pie de carga, con transporte a vertedero y con p.p. de medios auxiliares y canon de vertido.

| Medición | Uds. | Parcial |
|---|---|---|
| Aseo | 1 | 1.000 |
| Total |  | 1 |

**DLP220** Ud Levantado de carpinteria interior.
6 Ud × 60.75 = 364.50
Levantado de carpinteria interior de madera u otro material, con medios manuales, sin deteriorar el paramento al que estß sujeta, y carga manual sobre camión o contenedor, transporte y canon a vertedero.

| Medición | Uds. | Parcial |
|---|---|---|
| Carpinterias cuartos traseros y aseo | 6 | 6.000 |
| Total |  | 6 |

**DRA010** m² Demolición de alicatado de azulejo.
11.23 m² × 32.51 = 365.09
Demolición de alicatado de azulejo, con medios manuales y carga manual sobre camión o contenedor. El precio incluye el picado del material de agarre adherido al soporte con carga manual sobre camión o contenedor, transporte y canon a vertedero.

| Medición | Uds. | Largo | Alto | Parcial |
|---|---|---|---|---|
| En paredes medianeras aseo | 1 | 1.79 | 2.6 | 4.654 |
|  | 1 | 2.53 | 2.6 | 6.578 |
| Total |  |  |  | 11.23 |

**DRA010b** Ud Desmontaje de elementos en fachada, saneado y reparación integra
1 Ud × 6568.24 = 6568.24
Desmontaje y retirada de elementos existentes en la fachada del local comercial (rótulos, toldos, marquesinas, elementos decorativos, luminarias, cableado obsoleto, perfiles, anclajes y fijaciones).
Incluye el saneado del soporte existente mediante raspado manual y picado de las zonas del revestimiento que se encuentren mal adheridas, abofadas o en mal estado.
Reparación de fisuras, coqueras, descorchados y huecos dejados por los anclajes mediante la aplicación de mortero de reparación o masilla para exteriores, perfilado de aristas y plastecido de las zonas intervenidas para igualar la textura con el resto del paramento.
Comprende p.p. de montaje y desmontaje de medios auxiliares, andamiaje, protección de la vía pública y carpinterías existentes, limpieza, carga manual, transporte y gestión de escombros y materiales desmontados a contenedor y gestor de residuos autorizado, con abono de tasas y cánones correspondientes.
Superficie totalmente rematada, nivelada y lista para recibir la mano de imprimación y pintura final.

## 02 ALBAÑILERÍA
Importe: 29470.56

**HYA010** m² Ayuda de albañilería para instalación de salubridad.
17.32 m² × 5.4 = 93.53
Ayudas de cualquier trabajo de albañilería, necesarias para la correcta ejecución de la instalación de salubridad formada por: sistema de evacuación (bajantes interiores y exteriores de aguas pluviales y residuales, canalones, botes sifónicos, colectores suspendidos, sistemas de elevación, derivaciones individuales y cualquier otro elemento componente de la instalación, con un grado de complejidad medio, en edificio de otros usos, incluida p/p de elementos comunes. Incluso material auxiliar para la correcta ejecución de los trabajos.

| Medición | Uds. | Largo | Parcial |
|---|---|---|---|
| Aseo 1 | 1 | 4.59 | 4.590 |
| Aseo 2 | 1 | 3.6 | 3.600 |
| Office | 1 | 6.68 | 6.680 |
| Cuarto limpieza | 1 | 2.45 | 2.450 |
| Total |  |  | 17.32 |

**HYA010b** m² Ayuda de albañilería para instalación de fontanería.
17.32 m² × 10.27 = 177.88
Ayuda de albañilería para instalación de fontanería por local (con una superficie construida media de 90 m2) incluyendo mano de obra en carga y descarga, materiales, apertura y tapado de rozas, recibidos, remates y ayudas a acometida, tubo de alimentación, batería de contadores, grupo de presión, depósito, montantes, accesorios y piezas especiales, i/p.p. de elementos comunes, material auxiliar, limpieza y medios auxiliares.

| Medición | Uds. | Largo | Parcial |
|---|---|---|---|
| Aseo 1 | 1 | 4.59 | 4.590 |
| Aseo 2 | 1 | 3.6 | 3.600 |
| Office | 1 | 6.68 | 6.680 |
| Cuarto limpieza | 1 | 2.45 | 2.450 |
| Total |  |  | 17.32 |

**HYA010c** m² Ayuda de albañilería para instalación de electricidad.
136.26 m² × 15.38 = 2095.68
Ayuda de albañilería a instalación de electricidad por local (con una superficie construida media de 90 m2) incluyendo mano de obra en carga y descarga, materiales, apertura y tapado de rozas, recibidos, remates y ayudas a puesta a tierra, caja general de protección, línea general de alimentación, centralización de contadores, derivaciones individuales y cuadros de mando y protección, i/p.p. de elementos comunes, limpieza y medios auxiliares.

| Medición | Uds. | Largo | Parcial |
|---|---|---|---|
| En todo el local | 1 | 136.26 | 136.260 |
| Total |  |  | 136.26 |

**HYA010d** m² Ayudas de albañilería para instalación de iluminación.
136.26 m² × 5.02 = 684.03
Ayudas de cualquier trabajo de albañilería, necesarias para la correcta ejecución de la instalación de apliques y luminarias para iluminación, con un grado de complejidad medio, en edificio de otros usos, incluida p/p de elementos comunes. Incluso material auxiliar para la correcta ejecución de los trabajos.

| Medición | Uds. | Largo | Parcial |
|---|---|---|---|
| En todo el local | 1 | 136.26 | 136.260 |
| Total |  |  | 136.26 |

**HYA010e** m² Ayudas de albañilería para instalación de climatización.
136.26 m² × 7.62 = 1038.30
Ayuda de albañilería a instalaciones de climatización y ventilación por local (con una superficie construida media de 90 m2) y su parte correspondiente de zonas comunes, incluyendo mano de obra en carga y descarga, materiales, apertura y tapado de rozas, recibidos, limpieza, remates y medios auxiliares.

| Medición | Uds. | Largo | Parcial |
|---|---|---|---|
| En todo el local | 1 | 136.26 | 136.260 |
| Total |  |  | 136.26 |

**RSB010** m² Base para pavimento, de 5 cm de espesor, de mortero de cemento.
1.44 m² × 169.22 = 243.68
Base para pavimento, de 5 cm de espesor, de mortero de cemento CEM II/B-P 32,5 N tipo M-10, armado con malla electrosoldada ME 20x20 Ø 5-5 B 500 T 6x2,20 UNE-EN 10080, maestreada y fratasada. Incluso banda de panel rígido de poliestireno expandido para la preparación de las juntas perimetrales de dilatación.

| Medición | Uds. | Largo | Ancho | Parcial |
|---|---|---|---|---|
| Tapado rampa existente | 1 | 1.2 | 1.2 | 1.440 |
| Total |  |  |  | 1.44 |

**FBY010** m² Tabique sencillo (15+70+15)/400 (70) LM - (2 normal)
39.12 m² × 115.83 = 4531.27
Tabique sencillo (15+70+15)/400 (70) LM - (2 normal), con placas de yeso laminado, sobre banda acústica, formado por una estructura simple, con disposición normal "N" de los montantes; aislamiento acústico mediante panel de lana de vidrio, según UNE-EN 13162, no revestido, de 65 mm de espesor, en el alma; 100 mm de espesor total.

| Medición | Uds. | Largo | Alto | Parcial |
|---|---|---|---|---|
| Armario | 1 | 2.33 | 3.1 | 7.223 |
|  | 1 | 0.96 | 3.1 | 2.976 |
| Vestidor | 1 | 0.82 | 3.1 | 2.542 |
|  | 1 | 1.23 | 3.1 | 3.813 |
|  | 1 | 1.13 | 3.1 | 3.503 |
| Zona comun / recepción | 1 | 2.48 | 3.1 | 7.688 |
| Office / oficina | 1 | 2.57 | 3.1 | 7.967 |
| Sala pilates / office | 1 | 1.1 | 3.1 | 3.410 |
| Total |  |  |  | 39.12 |

**FBY010b** m² Tabique sencillo (15+70+15)/400 (70) LM - (1 normal + 1 hidrofug
18.45 m² × 107.73 = 1987.62
Tabique sencillo (15+70+15)/400 (70) LM - (1 normal + 1 hidrofugado), con placas de yeso laminado, sobre banda acústica, formado por una estructura simple, con disposición normal "N" de los montantes; aislamiento acústico mediante panel de lana de vidrio, según UNE-EN 13162, no revestido, de 65 mm de espesor, en el alma; 100 mm de espesor total.

| Medición | Uds. | Largo | Alto | Parcial |
|---|---|---|---|---|
| Zona común / aseos | 1 | 2.63 | 3.1 | 8.153 |
|  | 1 | 1.46 | 3.1 | 4.526 |
| Aseo 1 / sala pilates | 1 | 1.86 | 3.1 | 5.766 |
| Total |  |  |  | 18.45 |

**FBY010c** m² Tabique sencillo (15+70+15)/400 (70) LM - (2 hidrofugado)
11.01 m² × 110.02 = 1211.32
Tabique sencillo (15+70+15)/400 (70) LM - (2 hidrofugado), con placas de yeso laminado, sobre banda acústica, formado por una estructura simple, con disposición normal "N" de los montantes; aislamiento acústico mediante panel semirrígido de lana mineral, espesor 65 mm, en el alma; 100 mm de espesor total.

| Medición | Uds. | Largo | Alto | Parcial |
|---|---|---|---|---|
| Aseo 1 / aseo 2 | 1 | 1.25 | 3.1 | 3.875 |
| Office / cuarto limpieza | 1 | 2.3 | 3.1 | 7.130 |
| Total |  |  |  | 11.01 |

**FBY010d** m² Tabique sencillo (15+70+15)/400 (70) LM - (2 normal), reforzado
12.12 m² × 162.74 = 1972.41
Suministro y colocación, de tabique formado por 2 placas de cartón yeso de 15 mm STANDARD de la marca PLADUR, KNAUF o PLACOPLATRE, una a cada lado, con estructura interna de acero galvanizado de 70 mm de espesor con canales en el suelo y techo, y montantes cada 40 cm de separación entre ellos, aislamiento acústico mediante panel de lana de vidrio, según UNE-EN 13162, no revestido, de 65 mm de espesor, en el alma, con refuerzo formado por un tablero de DM de 16 mm. en zona de reformers. Se incluye, tratamiento de juntas, banda de estanqueidad y banda elástica de separación con el pavimento. Totalmente terminado y listo para pintar.
Medida la superficie ejecutada.

| Medición | Uds. | Largo | Alto | Parcial |
|---|---|---|---|---|
| Sala pilates / office y oficina | 1 | 3.91 | 3.1 | 12.121 |
| Total |  |  |  | 12.12 |

**FBY010e** m² Tabique sencillo (15+70+15)/400 (70) LM - (1 normal + 1 hidrofug
16.59 m² × 107.73 = 1787.24
Suministro y colocación, de tabique formado por 1 placa de cartón yeso de 15 mm HIDRÓFUGO y por 1 placa de cartón yeso de 15 mm STANDARD de la marca PLADUR, KNAUF o PLACOPLATRE, una a cada lado, con estructura interna de acero galvanizado de 70 mm de espesor con canales en el suelo y techo, y montantes cada 40 cm de separación entre ellos, aislamiento acústico mediante panel de lana de vidrio, según UNE-EN 13162, no revestido, de 65 mm de espesor, en el alma, con refuerzo formado por un tablero de DM de 16 mm. en zona de reformers. Se incluye, tratamiento de juntas, banda de estanqueidad y banda elástica de separación con el pavimento. Totalmente terminado y listo para pintar.
Medida la superficie ejecutada.

| Medición | Uds. | Largo | Alto | Parcial |
|---|---|---|---|---|
| Sala pilates / aseos | 1 | 5.35 | 3.1 | 16.585 |
| Total |  |  |  | 16.59 |

**RRY005** m² Trasdosado autoportante de yeso laminado normal.
104.64 m² × 62.24 = 6512.79
Tradosado autoportante compuesto por una estructura de perfiles de chapa de acero galvanizada perimetral de 48 mm y montantes de 46 mm, a 40 cm entre ejes y canales, 1 placa de cartón yeso pladur Normal (aprobado por la D.T.), de 15 mm de espesor, atornillada a la estructura. Se incluye, tratamiento de juntas, banda de estanqueidad y banda elástica de separación con el pavimento. Incluso replanteo, nivelación y aplomado, parte proporcional de elementos de fijación, cubrejuntas, mermas y roturas, p.p. refuerzo madera y limpieza. Construido según normas MV-201 y NTE/PTL y especificaciones del fabricante.
Medida la superficie ejecutada.

| Medición | Uds. | Largo | Alto | Parcial |
|---|---|---|---|---|
| Recepción, zona mostrador y común | 1 | 0.45 | 3 | 1.350 |
|  | 1 | 0.19 | 3 | 0.570 |
|  | 1 | 0.1 | 3 | 0.300 |
|  | 1 | 0.43 | 3 | 1.290 |
|  | 1 | 2.13 | 3 | 6.390 |
|  | 2 | 0.56 | 3 | 3.360 |
|  | 2 | 1.01 | 3 | 6.060 |
|  | 1 | 0.97 | 3 | 2.910 |
|  | 1 | 0.42 | 3 | 1.260 |
| Sala pilates | 1 | 0.83 | 3 | 2.490 |
|  | 1 | 1.61 | 3 | 4.830 |
|  | 1 | 3.56 | 3 | 10.680 |
|  | 1 | 0.4 | 3 | 1.200 |
|  | 1 | 2.23 | 3 | 6.690 |
|  | 1 | 0.42 | 3 | 1.260 |
|  | 1 | 18 | 3 | 54.000 |
| Total |  |  |  | 104.64 |

**RRY005b** m² Trasdosado autoportante de yeso laminado hidrófugo.
7.47 m² × 63.85 = 476.96
Tradosado autoportante compuesto por una estructura de perfiles de chapa de acero galvanizada perimetral de 48 mm y montantes de 46 mm, a 40 cm entre ejes y canales, 1 placa de cartón yeso pladur hidrófugo (aprobado por la D.T.), de 15 mm de espesor, atornillada a la estructura. Se incluye, tratamiento de juntas, banda de estanqueidad y banda elástica de separación con el pavimento. Incluso replanteo, nivelación y aplomado, parte proporcional de elementos de fijación, cubrejuntas, mermas y roturas, p.p. refuerzo madera y limpieza. Construido según normas MV-201 y NTE/PTL y especificaciones del fabricante.
Medida la superficie ejecutada.

| Medición | Uds. | Largo | Alto | Parcial |
|---|---|---|---|---|
| Aseo 2 | 1 | 2.49 | 3 | 7.470 |
| Total |  |  |  | 7.47 |

**RRY005c** m² Trasdosado autoportante de sistema de paneles de yeso laminado r
41.88 m² × 77.84 = 3259.94
Trasdosado autoportante de sistema de paneles de yeso laminado (PYL), formado por una estructura de acero galvanizado, de canales horizontales de 90 mm de ancho y montantes verticales (según UNE-EN 14195:2015), con una modulación de 400 mm de separación a ejes entre montantes; y sobre la cual se atornilla 1 placa estándar (Tipo A según UNE-EN 520:2005+A1:2010) de 15 mm de espesor y como refuerzo un tablero de DM de 16 mm. Totalmente terminado para acabado mínimo Nivel Q1 o Q2, listo para imprimar, revestir, pintar o decorar; i/p.p. de tratamientos de juntas, esquinas y huecos, pasos de instalaciones, pastas, cintas, guardavivos, tornillería, bandas de estanqueidad, limpieza y medios uxiliares.
Conforme a UNE 102043:2013 y ATEDY. Medido deduciendo huecos mayores a 2 m2. Materiales con marcado CE y DdP (Declaración de prestaciones) según Reglamento (UE) 305/2011.

| Medición | Uds. | Largo | Alto | Parcial |
|---|---|---|---|---|
| Sala pilates | 1 | 8.65 | 3 | 25.950 |
|  | 1 | 3.97 | 3 | 11.910 |
|  | 1 | 1.34 | 3 | 4.020 |
| Total |  |  |  | 41.88 |

**03.5** Ud Refuerzo de madera de trasdosado.
12 Ud × 61.78 = 741.36
Refuerzo de madera de trasdosado compuesto por tablero de encofrar, sobre superficie de aluminio anclada a estructura autoportante de tabique, i/p.p. de medios auxiliares.

| Medición | Uds. | Largo | Parcial |
|---|---|---|---|
| Reformers | 1 | 12 | 12.000 |
| Total |  |  | 12 |

**03.4** Ud Refuerzo para colgar con tableros de DM para estanterías, acceso
15 Ud × 40.16 = 602.40
Refuerzo para colgar con tableros de DM para estanterías, accesorios, etc.

**FBY010eb** m² Cerramiento de hueco de puerta en fachada con fábrica de ladrill
15 m² × 128.68 = 1930.20
Cerramiento de hueco de puerta existentes en fachada, formado por fábrica de ladrillo cerámico perforado para revestir (espesor acorde al cerramiento existente), recibido con mortero de cemento industrial, clase M-5. Incluye revestimiento exterior continuo mediante la aplicación de mortero monocapa, acabado raspado (color y textura a igualar con la fachada existente), armado con malla de fibra de vidrio antiálcalis en las uniones con el paramento antiguo para evitar fisuras. Por el interior, formación de revestimiento mediante guarnecido y enlucido de yeso (o enfoscado de cemento, según corresponda).
Comprende p.p. de picado y saneado perimetral de las jambas y dintel del hueco para correcto amarre y traba de la nueva fábrica, humectación de las piezas, mermas, roturas, pequeño material, medios auxiliares, andamiaje, limpieza y carga manual de escombros sobre contenedor o camión. Totalmente terminado, rematado y listo para pintar por el interior. Ejecutado conforme a CTE DB-SE-F, CTE DB-HS y NTE-FFL.

**03.8** m² Suministro y montaje de placa adicional de yeso laminado ACUSTIC
5 m² × 24.79 = 123.95
Suministro y montaje de placa adicional de yeso laminado ACUSTICA según UNE-EN 520, de 12,5 mm de espesor, fijada mediante tornillería específica sobre tabique de placa de yeso laminado existente; incluso tratamiento de juntas, pasta, cinta, remates y limpieza final. Totalmente terminada.

## 04 FALSOS TECHOS
Importe: 6672.4

**RTC015** m² Falso techo continuo formado por placas de cartón yeso ST.
119.12 m² × 41.1 = 4895.83
Suministro y construcción, por empresa homologada, de falso techo continuo formado por placas de cartón yeso de 15 mm, de la marca PLADUR, KNAUF o PLACOPLATRE, para altura mayor de 4 metros, con parte proporcional de subestructura metálica debido a la altura del local. Incluso replanteo, nivelación y repaso de juntas, p.p. de encuentro con paramento y techo modular. Construido según NTE/PTP y especificaciones del fabricante de los paneles.

| Medición | Uds. | Largo | Parcial |
|---|---|---|---|
| Recepción, zona mostrador y común, distribuidor | 1 | 23.3 | 23.300 |
| Armario | 1 | 0.88 | 0.880 |
| Cambiador | 1 | 0.98 | 0.980 |
| Sala pilates | 1 | 88.31 | 88.310 |
| Oficina | 1 | 5.65 | 5.650 |
| Total |  |  | 119.12 |

**RTC015b** m² Falso techo continuo formado por placas de cartón yeso WF.
17.33 m² × 43.8 = 759.05
Suministro y construcción, por empresa homologada, de falso techo continuo formado por placas de cartón yeso de 15 mm, de la marca PLADUR, KNAUF o PLACOPLATRE, para altura mayor de 4 metros, con parte proporcional de subestructura metálica debido a la altura del local. Incluso replanteo, nivelación y repaso de juntas, p.p. de encuentro con paramento y techo modular. Construido según NTE/PTP y especificaciones del fabricante de los paneles.
Medida la superficie ejecutada.

| Medición | Uds. | Largo | Parcial |
|---|---|---|---|
| Aseo 1 | 1 | 4.6 | 4.600 |
| Aseo 2 | 1 | 3.6 | 3.600 |
| Office | 1 | 6.68 | 6.680 |
| Cuarto limpieza | 1 | 2.45 | 2.450 |
| Total |  |  | 17.33 |

**RTC020** m Formación de fosa o candileja de cartón-yeso.
27.65 m × 36.8 = 1017.52
Formación de fosa o candileja en cartón-yeso elemento vertical preformado o ejecutado "in situ" para solución de iluminación indirecta. Según planos de detalle de proyecto Incluso accesorios de fijación. Incluye: replanteo y trazado en los paramentos de la situación del cortinero. Presentación y corte de las piezas. Humectación de la base de fijación. Extendido de la cola. Colocación y rejuntado de las piezas. Repasos de encuentros entre piezas, esquinas y rincones.

| Medición | Uds. | Largo | Parcial |
|---|---|---|---|
| Sala pilates | 1 | 27.65 | 27.650 |
| Total |  |  | 27.65 |

## 05 REVESTIMIENTOS Y ACABADOS (23/07/2026)
Importe: 8976.27

**RSA020** m² Pasta niveladora de suelos de 2-3 mm. (23/07/2026)
136.99 m²
Capa fina de pasta niveladora de suelos, CT - C20 - F6 según UNE-EN 13813, de 2 mm de espesor, aplicada manualmente, para la regularización y nivelación de la superficie soporte interior de hormigón o mortero, previa aplicación de imprimación monocomponente a base de resinas sintéticas modificadas sin disolventes, de color amarillo, preparada para recibir pavimento cerámico, de corcho, de madera, laminado, flexible o textil. Incluso banda de panel rígido de poliestireno expandido para la preparación de las juntas perimetrales de dilatación.
Nota: No presupuestar, partida suministrada y ejecutada por proveedor externo.

| Código | Ud | Descripción | Rendimiento | Precio |
|---|---|---|---|---|
| mt09mcp200b | kg | Pasta niveladora de suelos CT - C20 - F6 según UNE-EN 13813, com (material; 23/07/2026) | 4 | 0 |
| mt09bnc235a | l | Imprimación monocomponente a base de resinas sintéticas modifica (material; 23/07/2026) | 0.125 | 0 |
| mt16pea020a | m² | Panel rígido de poliestireno expandido, según UNE-EN 13163, meca (material; 23/07/2026) | 0.1 | 0 |
| mo020 | h | Oficial 1ª construcción. (mano de obra; 23/07/2026) | 0.086 | 0 |
| mo113 | h | Peón ordinario construcción. (mano de obra; 23/07/2026) | 0.107 | 0 |
| %0200 | % | Medios auxiliares (27/07/2026) | 2 % |  |

**RSM050** m Rodapié DM hidrófugo 10 cm, lacado blanco.
98.5 m × 22.07 = 2173.90
Suministro y colocación de rodapié de DM hidrófugo de 10 cm, recibido con adhesivo cementoso de uso exclusivo para interiores, Ci sin ninguna característica adicional, blanco, para junta mínima (entre 1,5 y 3 mm), con la misma tonalidad de las piezas. Ejecutado según NTE-RSR. Longitud medida según documentación gráfica de Proyecto, sin incluir huecos de puertas.
Nota: No presupuestar, partida suministrada y ejecutada por proveedor externo.

| Medición | Uds. | Largo | Parcial |
|---|---|---|---|
| Zona mostrador, común, enrtada y distribuidor | 1 | 22.77 | 22.770 |
| Armario | 1 | 4.3 | 4.300 |
| Cambiador | 1 | 7.66 | 7.660 |
| Sala pilates | 1 | 41.69 | 41.690 |
| Pilar central | 1 | 2.2 | 2.200 |
| Office | 1 | 5.26 | 5.260 |
| Oficina | 1 | 8.64 | 8.640 |
| Cuarto limpieza | 1 | 5.98 | 5.980 |
| Total |  |  | 98.5 |

**RSS043** m² Pavimento de PVC tipo CREATION 70 Looselay. (23/07/2026)
136.99 m²
Pavimento de PVC tipo CREATION 70, color 0090 OAK LIGHT, mediante losetas de 701.3x701.3x5 mm en colocación suelta o mediante adhesivo, i/alisado y limpieza, medida la superficie ejecutada.
Nota: No presupuestar, partida suministrada y ejecutada por proveedor externo.

| Código | Ud | Descripción | Rendimiento | Precio |
|---|---|---|---|---|
| mt18dww010 | kg | Adhesivo de contacto a base de resina acrílica en dispersión acu (material; 23/07/2026) | 0.25 | 0 |
| mt18dsi060a | m² | Losetas heterogéneas de PVC, de 50x50 cm, de 3,4 mm de espesor, (material; 23/07/2026) | 1.05 | 0 |
| mo026 | h | Oficial 1ª instalador de revestimientos flexibles. (mano de obra; 23/07/2026) | 0.213 | 0 |
| mo064 | h | Ayudante instalador de revestimientos flexibles. (mano de obra; 23/07/2026) | 0.107 | 0 |
| %0200 | % | Medios auxiliares | 2 % |  |

| Medición | Uds. | Largo | Parcial |
|---|---|---|---|
| En todo el local | 1 | 136.99 | 136.990 |
| Total |  |  | 136.99 |

**RAG011** m² Revestimiento de gres porcelánico en paramentos verticales.
60.49 m² × 104.42 = 6316.37
Revestimiento interior con piezas de gran formato de gres porcelánico, 90x90 cm, color gris, modelo a elegir por franquicia, capacidad de absorción de agua E<0,5%, grupo BIa, seg·n UNE-EN 14411.
SOPORTE: paramento de yeso o escayola, vertical, de hasta 3 m de altura.
COLOCACIÓN: en capa fina y mediante doble encolado con adhesivo cementoso mejorado, C2 TE, seg·n UNE-EN 12004, con deslizamiento reducido y tiempo abierto ampliado.
REJUNTADO: con mortero de juntas cementoso mejorado, con absorción de agua reducida y resistencia elevada a la abrasión tipo CG 2 W A, color blanco, en juntas de 3 mm de espesor. Incluso crucetas de PVC.

| Medición | Uds. | Largo | Alto | Parcial |
|---|---|---|---|---|
| Aseo 1 | 1 | 9.02 | 2.5 | 22.550 |
| Aseo 2 | 1 | 7.75 | 2.5 | 19.375 |
| Salpicadero office | 1 | 1.61 | 1 | 1.610 |
| Cuarto limpieza | 1 | 6.78 | 2.5 | 16.950 |
| Total |  |  |  | 60.49 |

**RDM010** m² Revestimiento tablero aglomerado.
3 m² × 162 = 486.00
Revestimiento decorativo de tablero aglomerado melaminizado acabado Maple Starnberg Natural (Egger H1887 ST9) o equivalente, incluso canteado, cortes, fijaciones, remates y colocación completa.

## 06 CARPINTERIA INTERIOR
Importe: 17772.77

**LPM021** Ud Puerta corredera 100 DM lacada.
1 Ud × 1282.5 = 1282.50
Puerta interior corredera para armazón metálico, ciega, de una hoja de 203x100,5x3,5 cm, de tablero DM, acabado con revestimiento de melamina; precerco de pino país de 90x35 mm; galces de MDF, con revestimiento de melamina, color color blanco de 90x20 mm; tapajuntas de MDF, con revestimiento de melamina, color color blanco de 70x10 mm en ambas caras. Incluso, armazon metálico, herrajes de colgar, de cierre y tirador con manecilla para cierre de aluminio, serie básica.

| Medición | Uds. | Parcial |
|---|---|---|
| Aseo 1 | 1 | 1.000 |
| Total |  | 1 |

**LPM010** Ud Puerta abatible DM 82,5 lacada.
4 Ud × 917 = 3668.00
Puerta interior abatible, ciega, de una hoja de 203x82,5x3,5 cm, de tablero DM, con revestimiento de melamina, color color blanco de 90x20 mm; tapajuntas de MDF, con revestimiento de melamina, color blanco de 70x10 mm en ambas caras. Incluso, bisagras, herrajes de colgar, de cierre y manivela sobre escudo largo de latón, color negro, acabado brillante, serie básica.

| Medición | Uds. | Parcial |
|---|---|---|
| Aseo 2 | 1 | 1.000 |
| Office | 1 | 1.000 |
| Oficina | 1 | 1.000 |
| Cuarto limpieza | 1 | 1.000 |
| Total |  | 4 |

**06.3** Ud MOSTRADOR
1 Ud × 5184 = 5184.00
Ud. Formaci«n de mueble recepci«n de dimensiones 2500x110x650 formado por mesa trabajo en Melamina Gris rat«n Egger U750 ST9 formalizando sobre de 2360x530 de 950 de altura, con cajones, y un modulo envolvente de 300x110x120 en forma de U con retorno en parte frontal para iluminación y camara para paso de instalaciones acabado en TARIMA idéntica al pavimento del local según planos de proyecto.

**06.4** Ud MUEBLE TRAS MOSTRADOR
1 Ud × 1890 = 1890.00
Ud. Fabricaci«n, suministro y colocación en obra de mueble TRAS MOSTRADOR de 2.50 en tablero de DM aplacado de melamina Gris ratan Egger U750 ST9 con puertas, baldas interiores y cajones.

**06.5** Ud MUEBLE CAFETERA
1 Ud × 4320 = 4320.00
Ud. Fabricación, suministro y colocación en obra de mueble en tablero de DM aplacado de melamina Gris ratan Egger U750 ST9 de dimensiones 1000x900x500 con puertas con baldas interiores y modulo de cajones y mueble superior de 1000x1050x350 con puertas y baldas interiores

**06.6** m FORMACION DE BALDA Y BANCO
3.85 m × 370.98 = 1428.27
ML. Formación de balda y banco en zona vestuarios consistente en una balda corrida sobre las taquillas, colocando una barra de cuelgue de ancho total 45 cms

| Medición | Uds. | Largo | Parcial |
|---|---|---|---|
| Perchero | 1 | 0.6 | 0.600 |
| Balda sobre taquillas | 1 | 1.2 | 1.200 |
| Banco | 1 | 2.05 | 2.050 |
| Total |  |  | 3.85 |

## 07 CARPINTERIA EXTERIOR
Importe: 7808.35

**LBL020** Ud Puerta corredera automática.
1 Ud × 3365.17 = 3365.17
Puerta corredera automática, de aluminio y vidrio, para acceso peatonal, con sistema de apertura lateral, de una hoja deslizante de 120x300 cm, compuesta por: cajón superior con mecanismos, equipo de motorización y batería de emergencia para apertura y cierre automático en caso de corte del suministro eléctrico, de aluminio lacado, color blanco, dos detectores de presencia por radiofrecuencia, célula fotoeléctrica de seguridad y panel de control con cuatro modos de funcionamiento seleccionables; dos hojas de vidrio laminar de seguridad 5+5, incoloro, 1B1 seg·n UNE-EN 12600 con perfiles de aluminio lacado, color a elegir, fijadas sobre los perfiles con perfil continuo de neopreno.

**EM001** PA DINTEL UPN 120 (PUERTAS AUTOMATICA)
1 PA × 607.5 = 607.50
Suministro de estructura metálica UPN 120 y recibido de la misma en muro, en posición vertical, para posterior cuelgue de la puerta automática, i/p.p. de soldaduras, cortes, piezas especiales, despuntes, montado y colocado y aplomado, según NTE-EAS/EAV y CTE-DB-SE-A, incluso canalizaciones eléctricas en tubo de PVC de 20 mm. empotrado en pared para unir el propio dintel con:
- el cajetín inoxidable de fachada (no incluido) para accionamiento de pulso de apertura desde el exterior;
- el punto de instalación del mando interior de control (no incluido)
- el lugar donde se encuente la línea de alimentación (no incluida esta), generalmente sobre el falso techo.
incluso p.p. de medios auxiliares, limpieza y retirada de escombros a vertedero y canon de vertido, incluso pintado de la misma.
Nota: consultar altura libre bajo el dintel antes de su colocación.

**FDC010** Ud CIERRE METÁLICO CIEGO DE 2400x3500 mm
1 Ud × 3633.18 = 3633.18
Suministro y montaje de cierre enrollable de lamas de chapa de acero galvanizado, panel ciego, de 2400x3500 mm, lacada en RAL a elegir por cliente, motorizada con cajón recogedor forrado, torno, muelles de torsión de acero templado, poleas circulares, suministro y recibido de guías laterales lacadas en RAL 7043 y accesorios, sistema eléctrico de accionamiento mediante llavín o interruptor, cerradura con dos cerrojos EZCURRA, elaborado en taller, con ajuste y montaje en obra, incluso p.p. de medios auxiliares, limpieza y retirada de escombros a vertedero y canon de vertido. Incluso lacado de guías. Accionamiento tanto exterior como interior con sistema manual de desembragado de motor. Totalmente montado y probado por la empresa instaladora mediante las correspondientes pruebas de servicio, incluidas en este precio.Incluye motor y conexiones eléctricas. Todos los llavines serán para de empotrar.

**IND.14.64** PA CAJETIN FACHADA
1 PA × 202.5 = 202.50
Cajetín en acero inoxidable UPAMA instalado empotrado (no en superficie) en fachada.
Debe incluir tres accionadores (incluyendo líneas eléctricas para:
- Accionamiento sube/baja de el/los cierre(s)
- Desbloqueo mediante pulsador de puerta automática (requiere de dos hilos desde el cajetín hasta la UPN donde se fija la puerta). La puerta debe quedar apagada al cierre de la tienda mediante este mecanismo.
- Desbloqueo de alarma
Con grado de protección y contactos según REBT, monobloc, gama básica, tensión asignada 250 V, con contactos NA+NC. Incluso cableado y p.p. de material necesario para su instalación.

## 08 VIDRIERIA
Importe: 7585.57

**LVT020** Ud Puerta abatible de vidrio templado.
1 Ud × 1718.95 = 1718.95
Puerta abatible de vidrio templado incoloro, de 2090x900 mm y de 10 mm de espesor, clasificación de prestaciones 1C1. Incluso kit de herrajes, de acero inoxidable AISI 304.

**LVS010b** m² División acristalada interior.
1.98 m² × 334.15 = 661.62
Formación de división acristalada con paños fijos de vidrio laminado de seguridad 5+5 mm, en diversas medidas, con herrajes de cuelgue y cierre, perfilería de acero inoxidable tipo U40/U20, incluso anclajes a obra, calzos de nivelación, juntas, sellado perimetral y demás elementos auxiliares necesarios para su correcta ejecución. Totalmente instalada.

| Medición | Uds. | Largo | Alto | Parcial |
|---|---|---|---|---|
| Laterales puerta acristalada | 1 | 0.39 | 3 | 1.170 |
| Fijo superior puerta acristalada | 1 | 0.9 | 0.9 | 0.810 |
| Total |  |  |  | 1.98 |

**RVE010** m² Espejos
30 m² × 173.5 = 5205.00
Suministro y colocación de espejos de 5mm sobre paramentos, cantos pulidos, s/desglose de proyecto en sala Reformers

## 09 CLIMATIZACION Y VENTILACION
Importe: 37149.21

**ery** 1 Suministro de unidad exterior bomba de calor, trifásica, modelo
1 1 × 7155 = 7155.00
Suministro y Conexión de unidad exterior
Suministro de unidad exterior bomba de calor, trifásica, modelo U-250PZH4E8, marca PANASONIC, con certificación EUROVENT, de dimensiones (AlxAnxPr) 996x1140x460 mm y peso 109 kg, potencia frigorífica a 35ºC 22 kW, potencia calorífica a 7ºC 24 kW, EER 2,74, COP 3,55, caudal de aire frío/calor 116/148 m³/min., potencia sonora 76/82 dB(A), rango de funcionamiento en calor/frío -20/+35ºC/-15/+52ºC. Conexión de tubería de líquido refrigerante Ø 1/2" y gas Ø 7/8", refrigerante R32, alimentación 400V. Sistema activo de tratamiento de la calidad del aire Nanoex Mark3.
Incluye cableado eléctrico desde el cuadro, conjunto de válvulas de paso para aspiración y líquido, caja IP 66, incluso conexiones de instalaciones necesarias (electricidad y saneamiento). Incluso pruebas necesarias para su correcto funcionamiento. Incluye conexión eléctrica necesaria.
Puesta en marcha y regulación. Completamente instalado y funcionando.

**eryb** 1 Suministro de derivador de tubería frigo (2 tubos), menos 68,0 k
3 1 × 182.25 = 546.75
Suministro de derivador de tubería frigo (2 tubos), menos 68,0 kW. ECOi , marca PANASONIC, modelo: CZ-P680BK2BM.

**ICN012b** Ud Suministro de unidad interior tipo cassette (90x90) para 7kw, ma
2 Ud × 2173.5 = 4347.00
Suministro y Conexión de unidades interiores de cassette de (90x90) para 7 kw, marca PANASONIC, de dimensiones (AlxAnxPr) 319x840x840 mm y peso 25 kg, con su correspondiente panel.
Incluye cableado eléctrico desde el cuadro, conjunto de válvulas de paso para aspiración y líquido, caja IP 66, grupo frigorífico completo (llaves de corte, filtro, visor de líquido y solenoide), incluso conexiones de instalaciones necesarias (electricidad y saneamiento).
Incluso pruebas necesarias para su correcto funcionamiento. Incluye conexión eléctrica necesaria para la alimentación de los ventiladores.
Puesta en marcha y regulación. Completamente instalado y funcionando.

**ICN012bb** Ud Suministro de unidad interior tipo cassette (90x90) para 3,3kw,
2 Ud × 2173.5 = 4347.00
Suministro y Conexión de unidades interiores de cassette de (90x90) para 3,3 kw, marca PANASONIC, de dimensiones (AlxAnxPr) 319x840x840 mm y peso 25 kg, con su correspondiente panel.
Incluye cableado eléctrico desde el cuadro, conjunto de válvulas de paso para aspiración y líquido, caja IP 66, grupo frigorífico completo (llaves de corte, filtro, visor de líquido y solenoide), incluso conexiones de instalaciones necesarias (electricidad y saneamiento).
Incluso pruebas necesarias para su correcto funcionamiento. Incluye conexión eléctrica necesaria para la alimentación de los ventiladores.
Puesta en marcha y regulación. Completamente instalado y funcionando.

**tyub** 1 Suministro e instalación de control remoto con pantalla LCD, mar
4 1 × 249.75 = 999.00
Suministro e instalación de control remoto con pantalla LCD, marca PANASONIC, blanco.

**ICN015** m TUBERIA FRIGORIFICA 3/8" CON AISLAMIENTO
41.5 m × 41.75 = 1732.63
Suministro e instalación de tubería frigorífica de cobre deshidratado de diámetro 3/8", con aislamiento mediante coquilla elastomérica Armaflex-AF de grado de combustibilidad M1 y espesores según normativa vigente, terminado con pintura armafinish en tramos que discurran por el exterior. Incluso transporte, montaje, parte proporcional de accesorios, colectores, y pequeño material auxiliar. Todo ello según normativa vigente. Medida la unidad totalmente ejecutada en obra.

**ICN016** m TUBERIA FRIGORIFICA 1/2" CON AISLAMIENTO
41.5 m × 47.25 = 1960.88
Suministro e instalación de tubería frigorífica de cobre deshidratado de diámetro 1/2", con aislamiento mediante coquilla elastomérica Armaflex-AF de grado de combustibilidad M1 y espesores según normativa vigente, terminado con pintura armafinish en tramos que discurran por el exterior. Incluso transporte, montaje, parte proporcional de accesorios, colectores, y pequeño material auxiliar. Todo ello según normativa vigente. Medida la unidad totalmente ejecutada en obra.

**ICN018** ud DESAGUE PVC D=32mm EQUIPO CLIMATIZACIËN
1 ud × 789.75 = 789.75
Suministro e instalación de desague de unidad interior de climatización mediante tubería de PVC serie B, de 32 mm de diámetro, con p.p. de piezas especiales de PVC y con unión pegada, hasta conexión con la bajante o colector de la red de evacuación más cercano; y con sifón individual registrable de PVC tipo L con salida horizontal de 32 mm de diámetro y registro inferior, con uniones roscadas o pegadas.
Incluso transporte, montaje, parte proporcional de accesorios, y pequeño material auxiliar, pruebas y puesta en servicio. Todo ello según normativa vigente. Medida la unidad totalmente ejecutada en obra.

**E23DCH020** m. Conducto circular de acero galvanizado Ø 250 mm para extracción
63 m. × 90.45 = 5698.35
Suministro y montaje de conducto circular helicoidal de chapa de acero galvanizado de 250 mm de diámetro, para red de extracción y aporte de aire, conforme a UNE-EN 1506 y UNE-EN 12237, incluso accesorios, codos, tes, reducciones, manguitos, juntas estancas, soportes, abrazaderas, anclajes, registros, piezas de conexión, sellado de pasos, compuertas de regulación, medios auxiliares y pruebas de estanqueidad y funcionamiento. Totalmente instalado, conectado y probado.
Claves: banda, conducci«n, flexible, dißmetro, distribuci«n, aire, derivaci«n, aluminio, poliuster, resistencia, fuego, temperatura, corte, alambre, espira

| Medición | Uds. | Parcial |
|---|---|---|
| Extracción | 35 | 35.000 |
| Aporte | 28 | 28.000 |
| Total |  | 63 |

**E23DCH020b** m. Conducto circular de acero galvanizado Ø 150 mm para extracción
14 m. × 68.85 = 963.90
Suministro y montaje de conducto circular helicoidal de chapa de acero galvanizado de 150 mm de diámetro, para red de extracción y aporte de aire, conforme a UNE-EN 1506 y UNE-EN 12237, incluso accesorios, codos, tes, reducciones, manguitos, juntas estancas, soportes, abrazaderas, anclajes, registros, piezas de conexión, sellado de pasos, compuertas de regulación, medios auxiliares y pruebas de estanqueidad y funcionamiento. Totalmente instalado, conectado y probado.
Claves: banda, conducci«n, flexible, dißmetro, distribuci«n, aire, derivaci«n, aluminio, poliuster, resistencia, fuego, temperatura, corte, alambre, espira

| Medición | Uds. | Parcial |
|---|---|---|
| Extracción | 8 | 8.000 |
| Aporte | 6 | 6.000 |
| Total |  | 14 |

**IVM041** ud Ud. Extractor en línea para ventilación de local de 1.800 m3/h,
1 ud × 1755 = 1755.00
Suministro e instalación de extractor centrífugo en línea para ventilación mecánica de local de 1.800 m3/h, apto para montaje en conducto circular de chapa de acero galvanizado de 250 mm de diámetro, con caudal y presión disponibles según cálculo de la instalación, motor eléctrico de bajo consumo, protección térmica, envolvente acústica y nivel sonoro compatible con el uso deportivo.
Incluye filtro previo registrable, con bastidor y material filtrante sustituible de clasificación adecuada conforme a UNE-EN ISO 16890, caja portafiltros, conexiones circulares Ø 250 mm, manguitos flexibles antivibratorios, juntas estancas, soportes, abrazaderas, silentblocks, compuerta antirretorno, regulador de velocidad, cableado de conexión, elementos de fijación y unión al conducto de chapa.
Incluye también registro accesible para mantenimiento y sustitución de filtros, conexión eléctrica, sellado de juntas, regulación del caudal, equilibrado de la instalación, pruebas de funcionamiento y comprobación de niveles de ruido y vibraciones.
Equipo y accesorios con marcado CE y documentación técnica del fabricante, instalados conforme al RITE, REBT y demás normativa aplicable.
Totalmente instalado, conectado, regulado, probado y en funcionamiento.

**IVM041c** ud Ud. Ventidalor aporte en línea para ventilación de local de 1.80
1 ud × 1964.25 = 1964.25
Suministro e instalación de ventilador aporte centrífugo en línea para ventilación mecánica de local de 1.800 m3/h, apto para montaje en conducto circular de chapa de acero galvanizado de 250 mm de diámetro, con caudal y presión disponibles según cálculo de la instalación, motor eléctrico de bajo consumo, protección térmica, envolvente acústica y nivel sonoro compatible con el uso deportivo.
Incluye filtro previo registrable, con bastidor y material filtrante sustituible de clasificación adecuada conforme a UNE-EN ISO 16890, caja portafiltros, conexiones circulares Ø 250 mm, manguitos flexibles antivibratorios, juntas estancas, soportes, abrazaderas, silentblocks, compuerta antirretorno, regulador de velocidad, cableado de conexión, elementos de fijación y unión al conducto de chapa.
Incluye también registro accesible para mantenimiento y sustitución de filtros, conexión eléctrica, sellado de juntas, regulación del caudal, equilibrado de la instalación, pruebas de funcionamiento y comprobación de niveles de ruido y vibraciones.
Equipo y accesorios con marcado CE y documentación técnica del fabricante, instalados conforme al RITE, REBT y demás normativa aplicable.
Totalmente instalado, conectado, regulado, probado y en funcionamiento.

**ICR030** ud REJILLA IMPULSION MADEL AMT-AN SP CM(s) 300x150
13 ud × 103.95 = 1351.35
Suministro e instalación de REJILLA DE IMPULSION de características físicas y técnicas iguales o superiores a las de la marca MADEL modelo AMT-AN SP CM(S) de 300x150 mm o equivalente a aprobar por la Dirección Facultativa, de simple deflexi«n con aletas en aluminio blanco lacado y orientables individualmente y regulador de caudal de aletas opuestas construido en acero zincado lacado negro; instalada y homologada, según normas UNE.
Incluso transporte, montaje, parte proporcional de accesorios tales como sellado de juntas, puente de montaje, marco, soportes, elementos de fijación y piezas especiales de remate de montaje, conexión a red de conductos, peque±o material auxiliar, pruebas de funcionamiento y puesta en servicio.
Todo ello según normativa vigente. Medida la unidad totalmente instalada y funcionando.

**E23DRS0102** ud REJILLA INTERIOR VENTILACION
19 ud × 79.65 = 1513.35
Rejilla de aluminio extruido, anodizado color natural E6-C-0, con lamas horizontales regulables individualmente, dimension 300x150, fijación mediante tornillos vistos, montada en conducto metßlico rectangular. Incluso accesorios de montaje y elementos de fijaci«n.
Claves: norma, horizontal, rejilla, impulsi«n, lßmina, deflector, aluminio, extruido, homologado, fijaci«n, simple, individual

| Medición | Uds. | Parcial |
|---|---|---|
| Planta baja | 19 | 19.000 |
| Total |  | 19 |

**ICN012** kg CARGA DE GAS REFRIGERANTE R-410A
5 kg × 141.75 = 708.75
Carga de la instalación con gas refrigerante R-410A, suministrado en botella con 50 kg de refrigerante.

**eee2** Pd Legalización instalación de climatización
1 Pd × 1316.25 = 1316.25
Legalización de la instalación de climatización de local comercial.
Incluso realización y presentación de la documentación, seguimiento del expediente en el organismo competente, hasta finalización favorablemente del mismo.
Incluso documentación necesaria para revisiones posteriores.
Se entregará a la propiedad los certificados y homologaciones necesarios.

## 10 ELECTRICIDAD E ILUMINACION
Importe: 37833.32

### 10.1 Electricidad e Iluminación
Importe: 37833.32

#### 10.01 Red de tierras
Importe: 280

**C07E120N** u PRUEBA RED DE TIERRAS EXISTENTE
1 u × 280 = 280.00
Comprobación y medida de la resistencia de puesta a tierra del edificio. La resistencia obtenida debe ser menor que los valores normativos, tal y como marca el REBT. En el caso de que la resistencia no esté dentro de los valores normativos, sera responsabilidad del instalador conseguir un valor adecuado.

| Medición | Uds. | Parcial |
|---|---|---|
| General | 1 | 1.000 |
| Total |  | 1 |

#### 10.02 Instalaciones de enlace
Importe: 1739.09

**E17BDT040** m Derivación individual trifásica 5x16 mm2
25 m × 45.71 = 1142.75
Suministro y montaje de cableado de Derivación Individual (DI) para abastecimiento eléctrico, en sistema trifásico, formado por cable multipolar de cobre aislado para una tensión nominal de 0,6/1 kV, tipo RZ1-K (AS), con clasificación CPR Cca-s1b,d1,a1, de sección 4x16 mm² + TT 16 mm², no propagador de la llama ni del incendio, con baja opacidad de humos y bajo índice de acidez de los gases de combustión, instalado bajo tubo de PVC de diámetro nominal DN 63 mm.
Comprende todos los trabajos, materiales y medios auxiliares necesarios para dejar la unidad completa, totalmente instalada, conexionada, probada y en perfecto estado de funcionamiento, según planos y demás documentos del proyecto, indicaciones de la Dirección Facultativa y normativa vigente.
Ejecución conforme al REBT, en particular a la ITC-BT-15, a la NTE-IEB, a la UNE-HD 60364-1:2009 y a la UNE-HD 60364-1:2009/A11:2018. Cableado conforme a las normas UNE-EN 60332 y UNE 21123-4:2017. Materiales con marcado CE y Declaración de Prestaciones conforme al Reglamento (UE) n.º 305/2011, relativo a los productos de construcción.

**45.64** Ud Suministro e instalación de equipo normalizado de medida directa
1 Ud × 596.34 = 596.34
Suministro e instalación de equipo normalizado de medida directa en baja tensión (<50 kW), homologado por i-DE (Iberdrola.
Incluye envolvente de poliéster, bases portafusibles, bloque de pruebas, base de contador y cableado.
Parte proporcional de conexiones, pequeño material y medios auxiliares. Totalmente instalado, conexionado y probado.

#### 10.03 Cuadros eléctricos
Importe: 2655.8

**E17CBO200** u CUADRO GENERAL BAJA TENSIÓN (CGBT)
1 u × 2655.8 = 2655.80
Suministro e instalación de cuadro general de protección y distribución, formado por armario metálico con puerta de protección y mecanismos según esquema unifilar (Marca Schneider o similar) con una reserva mínima del 30 % para posibles ampliaciones, construido conforme UNE-EN 60.439.1. Incluso todos los elementos interiores de protección. Incluso p.p. de recibido y ayudas de albañilería necesarias para su instalación.

#### 10.04 Canalizaciones
Importe: 2198.12

**E17NH063** m CANALIZACIÓN TUBO FLEXIBLE D=63 mm
25 m × 5.5 = 137.50
Suministro e instalación de canalización mediante tubo flexible de PVC de diámetro nominal 63 mm, colocado en falso techo o fijado sobre paramentos mediante abrazaderas, con una separación máxima entre soportes de 50 cm.
Totalmente montado, incluyendo parte proporcional de soportes, abrazaderas, anclajes, manguitos, curvas, accesorios, piezas especiales y elementos auxiliares necesarios para su correcta instalación.
Ejecución conforme al Reglamento Electrotécnico para Baja Tensión, especialmente la ITC-BT-21, y a la NTE-IEB.
El tubo cumplirá los requisitos generales establecidos en las normas UNE-EN 61386-1:2008, UNE-EN 61386-1:2008/A1:2020 y UNE-EN 61386-1:2008 ERRATUM:2010, así como los requisitos particulares de las normas UNE-EN 61386-22:2005 y UNE-EN 61386-22:2005/A11:2011.
Materiales con marcado CE y documentación reglamentaria correspondiente, conforme a la normativa europea de aplicación.

**DIA.14.04** m BANDEJA METALICA TIPO REJIBAND 300X60 mm
15 m × 41.84 = 627.60
Suministro e instalación de canalización realizada con bandeja de rejilla de acero de ancho 300mm y 60 mm de altura, con protección superficial, o inoxidable AISI 304 o 316L con borde de seguridad para soporte y conducción de cables, compuesta de varillas electrosoldadas en malla, con conexiones en sistema Click de conexión rápida sin tornillos para soportes y accesorios. Cumple normativa IEC 61537. incluso p/p de piezas especiales y accesorios de fijación y unión. Totalmente instalada.

**DIA.14.06** m BANDEJA METALICA TIPO REJIBAND 150X60 mm
19 m × 31.3 = 594.70
Suministro e instalación de canalización realizada con bandeja de rejilla de acero de ancho 150mm y 60 mm de altura, con protección superficial, o inoxidable AISI 304 o 316L con borde de seguridad para soporte y conducción de cables, compuesta de varillas electrosoldadas en malla, con conexiones en sistema Click de conexión rápida sin tornillos para soportes y accesorios. Cumple normativa IEC 61537. incluso p/p de piezas especiales y accesorios de fijación y unión. Totalmente instalada.

**DIA.14.06b** m BANDEJA METALICA TIPO REJIBAND 100X60 mm
16.54 m × 26.41 = 436.82
Suministro e instalación de canalización realizada con bandeja de rejilla de acero de ancho 100mm y 60 mm de altura, con protección superficial, o inoxidable AISI 304 o 316L con borde de seguridad para soporte y conducción de cables, compuesta de varillas electrosoldadas en malla, con conexiones en sistema Click de conexión rápida sin tornillos para soportes y accesorios. Cumple normativa IEC 61537. incluso p/p de piezas especiales y accesorios de fijación y unión. Totalmente instalada.

**DIA.14.07** m CANAL PVC 110x40 mm
15 m × 20.57 = 308.55
Suministro e instalación de canal protectora de PVC, aislante, no propagador de la llama, con grados de protección IP4X e IK08, cumple norma UNE-EN 50085-1, incluso p.p. de piezas especiales y accesorios de fijación y unión. Totalmente instalada.
Previsión para cuartos técnicos y zonas de instalaciones.

**DIA.14.08** m CANALIZACIÓN TUBO PVC FLEXIBLE PVC M-20
55 m × 1.69 = 92.95
Suministro e instalación de canalización realizada con tubo flexible PVC, métrica 20, incluso guía de alambre galvanizado, p.p. de medios auxiliares, caja de registro, piezas especiales, grapas, tacos y tornillos.

#### 10.05 Circuitos interiores
Importe: 8508.82

**IND.14.14** m Cable tripolar ES07Z1-K (AS), reacción al fuego clase Cca-s1b,d1
375 m × 4.03 = 1511.25
Cable tripolar ES07Z1-K (AS), reacción al fuego clase Cca-s1b,d1,a1, con conductor multifilar de cobre clase 5 (-K) de 1,5 mm² de sección, con aislamiento de compuesto termoplástico a base de poliolefina libre de halógenos con baja emisión de humos y gases corrosivos (Z1).

**IND.14.15** m Cable tripolar ES07Z1-K (AS), reacción al fuego clase Cca-s1b,d1
580 m × 5.16 = 2992.80
Cable tripolar ES07Z1-K (AS), reacción al fuego clase Cca-s1b,d1,a1, con conductor multifilar de cobre clase 5 (-K) de 2,5 mm² de sección, con aislamiento de compuesto termoplástico a base de poliolefina libre de halógenos con baja emisión de humos y gases corrosivos (Z1).

**IND.14.16** m Cable tetrapolar ES07Z1-K (AS), reacción al fuego clase Cca-s1b,
76 m × 8.05 = 611.80
Cable tetrapolar ES07Z1-K (AS), reacción al fuego clase Cca-s1b,d1,a1, con conductor multifilar de cobre clase 5 (-K) de 2,5 mm² de sección, con aislamiento de compuesto termoplástico a base de poliolefina libre de halógenos con baja emisión de humos y gases corrosivos (Z1).

**IND.14.17** m Cable tripolar ES07Z1-K (AS), reacción al fuego clase Cca-s1b,d1
180 m × 11.75 = 2115.00
Cable tripolar ES07Z1-K (AS), reacción al fuego clase Cca-s1b,d1,a1, con conductor multifilar de cobre clase 5 (-K) de 4 mm² de sección, con aislamiento de compuesto termoplástico a base de poliolefina libre de halógenos con baja emisión de humos y gases corrosivos (Z1).

**IND.14.18** m Cable tetrapolar ES07Z1-K (AS), reacción al fuego clase Cca-s1b,
28 m × 19.59 = 548.52
Cable tetrapolar ES07Z1-K (AS), reacción al fuego clase Cca-s1b,d1,a1, con conductor multifilar de cobre clase 5 (-K) de 4 mm² de sección, con aislamiento de compuesto termoplástico a base de poliolefina libre de halógenos con baja emisión de humos y gases corrosivos (Z1).

**IND.14.19** m Cable tetrapolar ES07Z1-K (AS), reacción al fuego clase Cca-s1b,
45 m × 16.21 = 729.45
Cable tetrapolar ES07Z1-K (AS), reacción al fuego clase Cca-s1b,d1,a1, con conductor multifilar de cobre clase 5 (-K) de 6 mm² de sección, con aislamiento de compuesto termoplástico a base de poliolefina libre de halógenos con baja emisión de humos y gases corrosivos (Z1).

#### 10.06 Mecanismos
Importe: 7050.29

**E17MNB140** u BASE DE ENCHUFE 16A BJC IRIS BLANCO
18 u × 49.47 = 890.46
Suministro y montaje de base de enchufe con toma de tierra de 16 A, sistema Schuko universal, montaje empotrado. Incluye canalización realizada con tubo de PVC corrugado reforzado libre de halógenos M 20, y cableado formado por conductores unipolares de cobre de 2,5 mm² de sección, con aislamiento para una tensión nominal de 450/750 V de tipo H07Z1-K (AS) Cca-s1a,d1,a1. Mecanismo de base de enchufe de 16 A serie BJC IRIS en acabado color blanco (marca y modelo a aprobar por la Propiedad o equipo de interiorismo). Totalmente montado e instalado; i/p.p. de caja de mecanismo universal con tornillos, conexiones y medios auxiliares (excepto elevación y/o transporte). Conforme a REBT: ITC-BT-19, ITC-BT-20, ITC-BT-21 e ITC-BT-25 a 27 o ITC-BT-28 (según uso), a NTE-IEB y a norma UNE 20315-1-1:2017. Materiales con marcado CE y Declaración de Prestaciones (CPR) según Reglamento Europeo (UE) 305/2011.

**E17MNB140N** u BASE DE ENCHUFE DOBLE 16A BJC IRIS BLANCO
9 u × 56.95 = 512.55
Suministro y montaje de base de enchufe doble con toma de tierra de 16 A, sistema Schuko universal, montaje empotrado. Incluye canalización realizada con tubo de PVC corrugado reforzado libre de halógenos M 20, y cableado formado por conductores unipolares de cobre de 2,5 mm² de sección, con aislamiento para una tensión nominal de 450/750 V de tipo H07Z1-K (AS) Cca-s1a,d1,a1. Mecanismo de base de enchufe doble de 16 A serie BJC IRIS en acabado color blanco (marca y modelo a aprobar por la Propiedad o equipo de interiorismo). Totalmente montado e instalado; i/p.p. de caja de mecanismo universal con tornillos, conexiones y medios auxiliares (excepto elevación y/o transporte). Conforme a REBT: ITC-BT-19, ITC-BT-20, ITC-BT-21 e ITC-BT-25 a 27 o ITC-BT-28 (según uso), a NTE-IEB y a norma UNE 20315-1-1:2017. Materiales con marcado CE y Declaración de Prestaciones (CPR) según Reglamento Europeo (UE) 305/2011.

**E17MNB140N3** u BASE DE ENCHUFE TRIPLE 16A BJC IRIS BLANCO
2 u × 148.68 = 297.36
Suministro y montaje de base de enchufe triple con toma de tierra de 16 A, sistema Schuko universal, montaje empotrado en mueble. Incluye canalización realizada con tubo de PVC corrugado reforzado libre de halógenos M 20, y cableado formado por conductores unipolares de cobre de 2,5 mm² de sección, con aislamiento para una tensión nominal de 450/750 V de tipo H07Z1-K (AS) Cca-s1a,d1,a1. Mecanismo de base de enchufe triple de 16 A serie BJC IRIS en acabado color blanco (marca y modelo a aprobar por la Propiedad o equipo de interiorismo). Totalmente montado e instalado; i/p.p. de cajas de mecanismo con tornillos, conexiones y medios auxiliares (excepto elevación y/o transporte). Conforme a REBT: ITC-BT-19, ITC-BT-20, ITC-BT-21 e ITC-BT-25 a 27 o ITC-BT-28 (según uso), a NTE-IEB y a norma UNE 20315-1-1:2017. Materiales con marcado CE y Declaración de Prestaciones (CPR) según Reglamento Europeo (UE) 305/2011.

**E17MNB140PMR** u KIT ALARMA ACCESIBLE ASEOS PMR
1 u × 553.88 = 553.88
Suministro y montaje de kit completo de alarma para aseos accesibles PMR en locales de pública concurrencia. Totalmente montado e instalado; i/p.p. de cajas de mecanismo con tornillos, mecanismos, cableado, tubo, conexiones y medios auxiliares (excepto elevación y/o transporte). Conforme a REBT: ITC-BT-19, ITC-BT-20, ITC-BT-21 e ITC-BT-25 a 27 o ITC-BT-28 (según uso), a NTE-IEB y a norma UNE 20315-1-1:2017. Materiales con marcado CE y Declaración de Prestaciones (CPR) según Reglamento Europeo (UE) 305/2011.

**E17CEM080N** m PUNTO ALIMENTACIÓN A EQUIPO MONOFÁSICO 3x2,5 mm2 (AS)
19 m × 103.46 = 1965.74
Suministro y montaje de punto de alimentación a equipo, formado por conductores unipolares de cobre aislados H07Z1-K (AS) 3x2,5 mm², para una tensión nominal de 450/750 V, no propagadores del incendio y con emisión de humos y opacidad reducida, realizado con tubo de PVC corrugado reforzado libre de halógenos M 20 empotrado, en sistema monofásico (fase, neutro y protección), incluido p.p. de cajas de registro y regletas de conexión. Instalación y conexionado conforme a REBT, a la NTE-IEB y a las normas UNE-HD 60364-1:2009 y UNE-HD 60364-1:2009/A11:2018. Circuito conforme a ITC-BT-28 en instalaciones en locales de pública concurrencia. Materiales con marcado CE y Declaración de Prestaciones (CPR) según Reglamento Europeo (UE) 305/2011.

**E17CEM080NT** m PUNTO ALIMENTACIÓN A EQUIPO TRIFÁSICO 5x6 mm2 (AS)
1 m × 324.1 = 324.10
Suministro y montaje de punto de alimentación a equipo, formado por conductores unipolares de cobre aislados RZ1-K (AS) 5x6 mm², para una tensión nominal de 600/1000 V, no propagadores del incendio y con emisión de humos y opacidad reducida, realizado con tubo de PVC corrugado reforzado libre de halógenos M 40 empotrado, en sistema trifásico (3 fases, neutro y protección), incluido p.p. de cajas de registro y regletas de conexión. Incluye coca de 2 metros de longitud. Instalación y conexionado conforme a REBT, a la NTE-IEB y a las normas UNE-HD 60364-1:2009 y UNE-HD 60364-1:2009/A11:2018. Circuito conforme a ITC-BT-28 en instalaciones en locales de pública concurrencia. Materiales con marcado CE y Declaración de Prestaciones (CPR) según Reglamento Europeo (UE) 305/2011.

**E17MNB010** u PUNTO LUZ SENCILLO BJC IRIS BLANCO
35 u × 36.17 = 1265.95
Suministro y montaje de punto de luz sencillo unipolar, realizado con tubo de PVC corrugado reforzado libre de halógenos M 20, cableado formado por conductores unipolares de cobre aislados para una tensión nominal de 450/750 V de tipo H07Z1-K (AS) Cca-s1a,d1,a1 de 1,5 mm² de sección, y mecanismo de interruptor unipolar serie BJC IRIS en acabado color blanco (marca y modelo a aprobar por la Propiedad o equipo de interiorismo). Totalmente montado e instalado; i/p.p. de caja de mecanismo universal con tornillos, conexiones y medios auxiliares (excepto elevación y/o transporte). Conforme a REBT: ITC-BT-19, ITC-BT-20, ITC-BT-21 e ITC-BT-25 a 27 o ITC-BT-28 (según uso), a NTE-IEB y a normas UNE-EN 60669-1:2018 y UNE-EN 60669-1:2018/AC:2020-02. Materiales con marcado CE y Declaración de Prestaciones (CPR) según Reglamento Europeo (UE) 305/2011.

**E17MAA005** u PUNTO LUZ ADICIONAL
10 u × 30.1 = 301.00
Suministro y montaje de punto de luz adicional, realizado con tubo de PVC corrugado reforzado libre de halógenos M 20 y cableado formado por conductores unipolares de cobre aislados para una tensión nominal de 450/750 V de tipo H07Z1-K (AS) Cca-s1a,d1,a1 de 1,5 mm² de sección, sin mecanismo. Totalmente montado e instalado; i/p.p. de caja de conexiones y medios auxiliares (excepto elevación y/o transporte). Conforme a REBT: ITC-BT-19, ITC-BT-20, ITC-BT-21 e ITC-BT-25 a 27 o ITC-BT-28 (según uso), NTE-IEB y normas UNE-EN 60669-1:2018 y UNE-EN 60669-1:2018/AC:2020-02. Materiales con marcado CE y Declaración de Prestaciones (CPR) según Reglamento Europeo (UE) 305/2011.

**E17MNB010EM** u PUNTO LUZ EMERGENCIA
12 u × 30.1 = 361.20
Suministro y montaje de punto de luz sencillo unipolar, realizado con tubo de PVC corrugado reforzado libre de halógenos M 20, cableado formado por conductores unipolares de cobre aislados para una tensión nominal de 450/750 V de tipo H07Z1-K (AS) Cca-s1a,d1,a1 de 1,5 mm² de sección. Totalmente montado e instalado; i/p.p. de caja de mecanismo universal con tornillos, conexiones y medios auxiliares (excepto elevación y/o transporte). Conforme a REBT: ITC-BT-19, ITC-BT-20, ITC-BT-21 e ITC-BT-25 a 27 o ITC-BT-28 (según uso), a NTE-IEB y a normas UNE-EN 60669-1:2018 y UNE-EN 60669-1:2018/AC:2020-02. Materiales con marcado CE y Declaración de Prestaciones (CPR) según Reglamento Europeo (UE) 305/2011.

**E17MNB0PL** u PULSADOR APERTURA PUERTA BJC IRIS BLANCO
1 u × 48.65 = 48.65
Suministro y montaje de punto de pulsador unipolar para apertura remota de puerta, realizado con tubo de PVC corrugado reforzado libre de halógenos M 20, cableado formado por conductores unipolares de cobre aislados para una tensión nominal de 450/750 V de tipo H07Z1-K (AS) Cca-s1a,d1,a1 de 2,5 mm² de sección, y mecanismo de pulsador unipolar serie BJC IRIS en acabado color blanco (marca y modelo a aprobar por la Propiedad o equipo de interiorismo). Totalmente montado e instalado; i/p.p. de caja de mecanismo universal con tornillos, conexiones y medios auxiliares (excepto elevación y/o transporte). Conforme a REBT: ITC-BT-19, ITC-BT-20, ITC-BT-21 e ITC-BT-25 a 27 o ITC-BT-28 (según uso), a NTE-IEB y a normas UNE-EN 60669-1:2018 y UNE-EN 60669-1:2018/AC:2020-02. Materiales con marcado CE y Declaración de Prestaciones (CPR) según Reglamento Europeo (UE) 305/2011.

**E28RDV190LM** u DETECTOR DE PRESENCIA ASEOS, CAMBIADOR Y ZONA COMÚN
5 u × 105.88 = 529.40
Suministro y montaje de detector de presencia de techo por infrarrojos, para instalación en aseos. Tensión 230 Vca, 50/60 Hz, capacidad de corte 10 A, ángulo de cobertura 360º, alcance aproximado de 2 a 6 m a una altura de 2,4 m, con señal acústica (temporización) de 6 segundos a 12 minutos. Totalmente montado e instalado; i/p.p. de caja de mecanismo universal con tornillos, conexiones y medios auxiliares (excepto elevación y/o transporte). Conforme a REBT: ITC-BT-19, ITC-BT-20, ITC-BT-21 e ITC-BT-25 a 27 o ITC-BT-28 (según uso) y a NTE-IEB. Materiales con marcado CE y Declaración de Prestaciones (CPR) según Reglamento Europeo (UE) 305/2011.

#### 10.07 Iluminación local
Importe: 11961.14

**E18IDF350MS31** u FOCO LED ORIENTABLE 20W 3000K 24V IP20
11 u × 271.96 = 2991.56
Suministro y montaje de foco LED orientable con cuerpo de aluminio, potencia de 20 W, temperatura de color de 3000 K, tensión de 24 V, grado de protección IP20 y óptica de 24º (según proyecto específico de iluminación e interiorismo; marca y modelo a aprobar por la Propiedad o equipo de interiorismo). Totalmente montado e instalado; incluye accesorios de montaje, fuente de alimentación (driver), módulo LED, medios auxiliares, replanteo y conexionado. Conforme a CTE DB-HE 3, CTE DB-SUA 4 y NTE-IEI. Materiales con marcado CE según Reglamento Europeo (UE) 305/2011.

**E18IDF350MS32** u FOCO LED ORIENTABLE 12W 3000K 24V IP20
8 u × 209.81 = 1678.48
Suministro y montaje de foco LED orientable con cuerpo de aluminio, potencia de 12 W, temperatura de color de 3000 K, tensión de 24 V, grado de protección IP20 y óptica de 24º (según proyecto específico de iluminación e interiorismo; marca y modelo a aprobar por la Propiedad o equipo de interiorismo). Totalmente montado e instalado; incluye accesorios de montaje, fuente de alimentación (driver), módulo LED, medios auxiliares, replanteo y conexionado. Conforme a CTE DB-HE 3, CTE DB-SUA 4 y NTE-IEI. Materiales con marcado CE según Reglamento Europeo (UE) 305/2011.

**E18IDF350MS33** u FOCO LED FIJO 10W 3000K 24V IP20
16 u × 38.5 = 616.00
Suministro y montaje de foco LED fijo con cuerpo de aluminio, potencia de 10 W, temperatura de color de 3000 K, tensión de 24 V, grado de protección IP20 y óptica de 38º (según proyecto específico de iluminación e interiorismo; marca y modelo a aprobar por la Propiedad o equipo de interiorismo). Totalmente montado e instalado; incluye accesorios de montaje, fuente de alimentación (driver), módulo LED, medios auxiliares, replanteo y conexionado. Conforme a CTE DB-HE 3, CTE DB-SUA 4 y NTE-IEI. Materiales con marcado CE según Reglamento Europeo (UE) 305/2011.

**ILUNOR00MS39** m TIRA LED 14W/M 24V IP20 3000K + PERFIL + DIFUSOR.
75 m × 51.08 = 3831.00
Suministro y montaje de tira LED con potencia de 14 W/m, tensión de 24 V, grado de protección IP20 y temperatura de color de 3000 K, alojada en perfil con difusor (según proyecto específico de iluminación e interiorismo; marca y modelo a aprobar por la Propiedad o equipo de interiorismo). Totalmente montada e instalada; incluye perfilería, difusor, tapas finales, clips de fijación, accesorios de montaje, medios auxiliares, replanteo y conexionado. Conforme a CTE DB-HE 3, CTE DB-SUA 4 y NTE-IEI. Materiales con marcado CE según Reglamento Europeo (UE) 305/2011.

**ILUNOR00MS40B** m TIRA LED 14W/M 24V IP20 RGB + TELECOMANDO + PERFIL + DIFUSOR
30 m × 73.08 = 2192.40
Suministro y montaje de tira LED RGB con potencia de 14 W/m, tensión de 24 V y grado de protección IP20, controlada mediante telecomando y alojada en perfil con difusor (según proyecto específico de iluminación e interiorismo; marca y modelo a aprobar por la Propiedad o equipo de interiorismo). Totalmente montada e instalada; incluye perfilería, difusor, tapas finales, clips de fijación, controlador y telecomando, accesorios de montaje, medios auxiliares, replanteo y conexionado. Conforme a CTE DB-HE 3, CTE DB-SUA 4 y NTE-IEI. Materiales con marcado CE según Reglamento Europeo (UE) 305/2011.

**E18IDF350MSF1** u FUENTE DE ALIMENTACIÓN LÍNEAS LED A 24V 75W
7 u × 46.9 = 328.30
Suministro y montaje de fuente de alimentación (driver) para líneas LED, con tensión de salida de 24 V y potencia de 250 W (según proyecto específico de iluminación e interiorismo; marca y modelo a aprobar por la Propiedad o equipo de interiorismo). Totalmente montada e instalada; incluye accesorios de montaje, medios auxiliares, replanteo y conexionado. Conforme a CTE DB-HE 3, CTE DB-SUA 4 y NTE-IEI. Materiales con marcado CE según Reglamento Europeo (UE) 305/2011.

**E18IDF350MSF2** u FUENTE DE ALIMENTACIÓN LÍNEAS LED A 24V 150W
6 u × 53.9 = 323.40
Suministro y montaje de fuente de alimentación (driver) para líneas LED, con tensión de salida de 24 V y potencia de 150 W (según proyecto específico de iluminación e interiorismo; marca y modelo a aprobar por la Propiedad o equipo de interiorismo). Totalmente montada e instalada; incluye accesorios de montaje, medios auxiliares, replanteo y conexionado. Conforme a CTE DB-HE 3, CTE DB-SUA 4 y NTE-IEI. Materiales con marcado CE según Reglamento Europeo (UE) 305/2011.

#### 10.08 Iluminación de emergencia
Importe: 1830.06

**E18GIS055** u LUMINARIA EMERGENCIA AUTOTEST CIRCULAR LED 100LM
9 u × 138.06 = 1242.54
Suministro y montaje de luminaria de emergencia circular empotrada, para iluminación antipánico, tipo NORMALUX VIA R o equivalente técnico. Carcasa de material autoextinguible y difusor opal, grado de protección IP42 - IK07 / Clase II, según UNE-EN 60598, UNE-EN 60529 y UNE-EN 50102; equipada con módulo LED de 100 lm, piloto testigo de carga LED verde, 1 hora de autonomía, batería Ni-MH de bajo impacto medioambiental, fuente conmutada de bajo consumo y sistema AUTOTEST (marca y modelo a aprobar por la Propiedad o equipo de interiorismo). Totalmente montada e instalada; incluye replanteo, accesorios de anclaje y conexionado. Luminaria conforme a los requisitos generales de la norma UNE-EN 60598-1 y particulares de la UNE-EN 60598-2-22, lámparas conforme a la UNE-EN 20062:1993, CTE DB-HE 3, CTE DB-SUA 4 y NTE-IEI. Materiales con marcado CE según Reglamento Europeo (UE) 305/2011.

**E18GIS055b** u LUMINARIA EMERGENCIA AUTOTEST CIRCULAR LED 300 LM
3 u × 195.84 = 587.52
Suministro y montaje de luminaria de emergencia circular empotrada, para iluminación antipánico, tipo NORMALUX VIA R o equivalente técnico. Carcasa de material autoextinguible y difusor opal, grado de protección IP42 - IK07 / Clase II, según UNE-EN 60598, UNE-EN 60529 y UNE-EN 50102; equipada con módulo LED de 300 lm, piloto testigo de carga LED verde, 1 hora de autonomía, batería Ni-MH de bajo impacto medioambiental, fuente conmutada de bajo consumo y sistema AUTOTEST (marca y modelo a aprobar por la Propiedad o equipo de interiorismo). Totalmente montada e instalada; incluye replanteo, accesorios de anclaje y conexionado. Luminaria conforme a los requisitos generales de la norma UNE-EN 60598-1 y particulares de la UNE-EN 60598-2-22, lámparas conforme a la UNE-EN 20062:1993, CTE DB-HE 3, CTE DB-SUA 4 y NTE-IEI. Materiales con marcado CE según Reglamento Europeo (UE) 305/2011.

#### 10.09 Pruebas y puesta en marcha
Importe: 980

**C07E140N** u DOCUMENTACIÓN AS-BUILT
1 u × 630 = 630.00
Realizacón de documentación AS-BUILT de las instalaciones ejecutadas. Se deberá entregar los planos actualizados con las modificaciones que se hayan hecho en la fase de obra.

| Medición | Uds. | Parcial |
|---|---|---|
| General | 1 | 1.000 |
| Total |  | 1 |

**C07E130N** u PRUEBAS Y PUESTA EN MARCHA DE LA INSTALACIÓN
1 u × 350 = 350.00
Realización de pruebas de funcionamiento de la instalación eléctrica.

| Medición | Uds. | Parcial |
|---|---|---|
| General | 1 | 1.000 |
| Total |  | 1 |

#### 10.10 Tramitaciones, legalizaciones e inspecciones
Importe: 630

**E17V010** u BOLETÍN INST. BAJA TENSIÓN CON PROYECTO
1 u × 630 = 630.00
Boletín realizado por instalador autorizado, de una instalación de baja tensión en la que se requiere proyecto eléctrico; según REBT, ITC-BT-04.
Se ofertará unicamente el certificado de la instalación.

| Medición | Uds. | Parcial |
|---|---|---|
| General | 1 | 1.000 |
| Total |  | 1 |

## 11 TELECOMUNICACIONES
Importe: 593.8

### 11.1 Equipamiento CE
Importe: 236.8

**IAF070** m CABLE PARES DE COBRE UTP CAT. 6A
40 m × 2.34 = 93.60
Suministro y montaje de cable rígido U/UTP no propagador de la llama de 4 pares trenzados de cobre UTP, categoría 6A, reacción al fuego clase Dca-s2,d2,a2 según UNE-EN 50575, con conductor unifilar de cobre, aislamiento de polietileno y vaina exterior de poliolefina termoplástica LSFH libre de halógenos, con baja emisión de humos y gases corrosivos, de 6,2 mm de dißmetro. Incluso accesorios y elementos de sujeción.
Incluye: Tendido de cables.
Criterio de medición de proyecto: Longitud medida según documentación gráfica de Proyecto.
Criterio de medición de obra: Se medirá la longitud realmente ejecutada según especificaciones de Proyecto.

**IAF090** u TOMA DE USUARIO RJ45 CAT. 6A
3 u × 25.2 = 75.60
Suministro y montaje de Toma simple con conector tipo RJ-45 de 8 contactos, categoría 6A, incluyendo conector, mecanismo, marco y embellecedor. Instalación en mueble.
Totalmente montado e instalado; i/p.p. de caja de mecanismo universal con tornillos, conexiones y medios auxiliares (excepto elevación y/o transporte)

**E17NH020** m CANALIZACIÓN TUBO FLEXIBLE CABLEADO TELECOMUNICACIONES D20 mm
40 m × 1.69 = 67.60
Suministro y montaje de canalización para cableado estructurado de tubo flexible de PVC, de diámetro 20 mm . Instalado en falso techo, suelo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

### 11.2 Pruebas y puesta en marcha
Importe: 357

**C09I210N** u CERTIFICACIÓN CABLEADO ESTRUCTURADO
3 u × 35 = 105.00
Certificación de tomas RJ45, Categoría 6A según normativa ISO 11801 Clase E. La certificación se realizará mediante equipo homologado y se deberá de incluir en la documentación AS-BUILT el certificado emitido sin incidencias.

**C07E130TC** u PRUEBAS Y PUESTA EN MARCHA DE LA INSTALACIÓN TELECO
1 u × 252 = 252.00
Realización de pruebas de funcionamiento de la instalación de telecomunicaciones

## 12 FONTANERIA Y SANEAMIENTO
Importe: 9908

**IFI010** Ud Instalación interior de fontanería para aseo con dotación para:
2 Ud × 1918 = 3836.00
Instalación interior de fontanería para aseo con dotación para: inodoro, lavabo sencillo, ducha, realizada con polietileno resistente a la temperatura/aluminio/polietileno resistente a la temperatura (PE-RT/Al/PE-RT), para la red de agua fría y caliente. Incluidas tuberías y llaves de paso.

| Medición | Uds. | Parcial |
|---|---|---|
| Aseo 1 | 1 | 1.000 |
| Aseo 2 | 1 | 1.000 |
| Total |  | 2 |

**IFI010b** Ud Instalación interior de fontanería para usos complementarios con
2 Ud × 1230 = 2460.00
Instalación interior de fontanería para usos complementarios con dotación para un grifo, realizada con polietileno resistente a la temperatura/aluminio/polietileno resistente a la temperatura (PE-RT/Al/PE-RT), para la red de agua fría. Incluidas tuberías y llaves de paso.

| Medición | Uds. | Parcial |
|---|---|---|
| Office | 1 | 1.000 |
| Cuarto limpieza | 1 | 1.000 |
| Total |  | 2 |

**ICA010** Ud Termo eléctrico 75 l.
1 Ud × 812 = 812.00
Termo eléctrico de 75 litros de capacidad, con mando de control de temperatura regulable, termostato de seguridad, válvula de seguridad con disposítivo de vaciado, con recubrimiento exterior con pintura epoxi, monofásico (240 V-50 Hz), conforme a UNE-EN 60335-2-21:2001 y UNE-EN 50440:2016. Incluye el montaje de soportes, conexiones a la red de fontanería, llaves de corte y latiguillos, conexión a la instalación eléctrica, llenado y prueba de funcionamiento. Totalmente instalado conforme a RITE (RD 1027/2007) y CTE DB-HE-2. Equipos y accesorios con marcado CE y DdP (declaración de prestaciones) según Reglamento UE 305/2011. Medida unidad ejecutada.

**ISD020** Ud Red interior de evacuación para aseo con dotación para: inodoro,
2 Ud × 910 = 1820.00
Red interior de evacuación para aseo con dotación para: inodoro, lavabo sencillo, ducha, realizada con tubo de PVC, serie B para la red de desagües. Incluido bote sinfónico de PVC.

**ISD020b** Ud Red interior de evacuación para usos complementarios con dotació
2 Ud × 490 = 980.00
Red interior de evacuación para usos complementarios con dotación para un grifo, realizada con tubo de PVC, serie B para la red de desagües.

## 14 SANITARIOS Y EQUIPAMIENTO
Importe: 4245.57

**SAV010** Ud Vertedero de porcelana sanitaria, modelo "ROCA".
1 Ud × 426.12 = 426.12
Vertedero de porcelana sanitaria, de pie, modelo "ROCA", color Blanco, de 420x500x445 mm, de 420x500x445 mm, de salida horizontal, con pieza de unión, rejilla de desagüe y juego de fijación, con rejilla de acero inoxidable, con almohadilla, para vertedero modelo Garda, equipado con grifo mural, para lavadero, de caño fijo, acabado cromado, modelo Brava. Incluso silicona para sellado de juntas.

| Medición | Uds. | Parcial |
|---|---|---|
| Cuarto limpieza | 1 | 1.000 |
| Total |  | 1 |

**SAL040** Ud Lavabo de porcelana sanitaria, mural, modelo Diverta "ROCA".
1 Ud × 358.26 = 358.26
Lavabo de porcelana sanitaria, mural, modelo Diverta "ROCA", color Blanco, de 750x440 mm, equipado con grifería monomando de repisa para lavabo, con cartucho cerámico y limitador de caudal a 6 l/min, acabado cromado, modelo Thesis, y desagüe, acabado cromado. Incluso juego de fijación y silicona para sellado de juntas.

| Medición | Uds. | Parcial |
|---|---|---|
| Aseo 1 | 1 | 1.000 |
| Total |  | 1 |

**SAL030** Ud Lavabo de porcelana sanitaria, de empotrar en encimera, modelo D
1 Ud × 358.24 = 358.24
Lavabo de porcelana sanitaria, de empotrar en encimera, modelo Diverta "ROCA", color Blanco, de 500x380 mm, equipado con grifería monomando de repisa para lavabo, con cartucho cerámico y limitador de caudal a 6 l/min, acabado cromado, modelo Thesis, y desagüe, acabado cromado. Incluso juego de fijación y silicona para sellado de juntas.

| Medición | Uds. | Parcial |
|---|---|---|
| Aseo 2 | 1 | 1.000 |
| Total |  | 1 |

**SAI010** Ud Taza de inodoro de tanque bajo, de porcelana sanitaria, modelo V
2 Ud × 434.43 = 868.86
Suministro e instalaci«n de Inodoro de tanque bajo de montaje adosado a pared, de la marca ROCA modelo VICTORIA color blanco o equivalente a aprobar por DF, conforme a UNE-EN 997:2019. Dispone de asiento y tapa lacados con bisagras de acero inoxidable y mecanismo doble descarga. Totalmente instalado, conectado y funcionando; i/p.p. de anclajes al pavimento, sellados, llave de escuadra y latiguillo flexible cromados, peque±o material y medios auxiliares. Medido unidad ejecutada.

| Medición | Uds. | Parcial |
|---|---|---|
| Aseo 1 | 1 | 1.000 |
| Aseo 2 | 1 | 1.000 |
| Total |  | 2 |

**425.72** Ud Espejo incoloro, 700x800, retroiluminado LED.
2 Ud × 800.55 = 1601.10
Espejo incoloro, de 700x800 mm y 5 mm de espesor, retroiluminado LED. Incluso kit para fijación de espejo a paramento.

| Medición | Uds. | Parcial |
|---|---|---|
| Aseo 1 | 1 | 1.000 |
| Aseo 2 | 1 | 1.000 |
| Total |  | 2 |

**SPA020** Ud Barra de apoyo abatible para minusválidos.
2 Ud × 139.81 = 279.62
Suministro y colocación de barra de apoyo abatible de acero inoxidable 18/10 (AISI-304) de D=30 mm. Serie Superinox Family de Roca Ref 815853002, con cubretornillos de fijación. Instalado con tacos de plástico y tornillos a la pared. Ejecutado según N.T.E. específica y con p.p. de medios auxiliares y ayudas.

| Medición | Uds. | Parcial |
|---|---|---|
| Aseo 1 | 2 | 2.000 |
| Total |  | 2 |

**14.10** Ud BANCO DE MADERA PARA ZONA COMUN Y CAMBIADOR
1 Ud × 353.37 = 353.37
BANCO DE MADERA PARA ZONA COMUN Y CAMBIADOR, EN MADERA DE 2 m DE LARGO

## 15 PINTURA
Importe: 4990.23

**9.17** m² Pintura plástica color blanco, acabado mate, textura lisa.
363.58 m² × 9.17 = 3334.03
Pintura plástica lisa mate lavable máxima calidad en blanco Ral 9010, dos manos, incluso lijado, imprimación y plastecido. Se incluyen los repasos. Se medirá y abonará por m2 de superficie real pintada, efectuándose la medición de acuerdo con los siguientes criterios:
- Pintura sobre muros, tabiques, techos: se medirá sin descontar huecos. Las molduras se medirán por superficie desarrollada.
- Pintura sobre carpinteráa ciega: se medirá a dos caras, incluyéndose los tapajuntas.
- Pintura sobre rejas y barandillas: en el caso de no estar incluida la pintura en la unidad a pintar, se medirá a dos caras. En huecos que lleven carpintería y rejas se medirán independientemente ambos elementos.
- Pintura sobre radiadores de calefacción: se medirá por metro cuadrado a dos caras, si no queda incluida la pintura en la medición y abono de dicha unidad.
- Pintura sobre tuberías: se medirá por metros con la salvedad antes apuntada.

| Medición | Uds. | Largo | Alto | Parcial |
|---|---|---|---|---|
| PAREDES: |  |  |  |  |
| Recepción, zona mostrador y común, distribuidor | 1 | 28.18 | 3 | 84.540 |
| Armario | 1 | 5.16 | 3 | 15.480 |
| Cambiador | 1 | 3.17 | 3 | 9.510 |
| Sala pilates | 1 | 42.59 | 3 | 127.770 |
| Pilar central | 1 | 2 | 3 | 6.000 |
| Office | 1 | 10.94 | 2.5 | 27.350 |
| Menos salpicadero | -1 | 1.61 | 1 | -1.610 |
| Oficina | 1 | 9.54 | 2.5 | 23.850 |
| PUERTAS: |  |  |  |  |
| Aseo 1 | 2 | 0.9 | 2.03 | 3.654 |
| Aseo 2 | 2 | 0.8 | 2.03 | 3.248 |
| Office | 2 | 0.8 | 2.03 | 3.248 |
| Oficina | 2 | 0.8 | 2.03 | 3.248 |
| Cuarto limpieza | 2 | 0.7 | 2.03 | 2.842 |
| Cambiador | 2 | 0.73 | 2.03 | 2.964 |
| Armario | 2 | 0.86 | 2.03 | 3.492 |
|  | 1 | 48 |  | 48.000 |
| Total |  |  |  | 363.58 |

**RIP030b** m² Revestimiento liso de fachada con pintura acrílica para exterior
140 m² × 11.83 = 1656.20
Suministro y aplicación de pintura para exteriores sobre paramento vertical de fachada, a base de resinasílicas en dispersión acuosa (tipo pintura pétrea lisa), color a elegir por la Dirección Facultativa, acabado mate, impermeable al agua de lluvia y permeable al vapor de agua.
Incluye p.p. de preparación del soporte mediante limpieza, lijado, plastecido de pequeñas fisuras y aplicación de una mano de imprimación selladora penetrante; y posterior aplicación de dos manos de acabado de pintura acrílica.
Comprende pequeño material, medios auxiliares, andamiaje, protección de carpinterías y limpieza. Totalmente terminada. Conforme a NTE-RPP.

| Medición | Uds. | Largo | Alto | Parcial |
|---|---|---|---|---|
|  | 1 | 35 | 4 | 140.000 |
| Total |  |  |  | 140 |

## 16 INCENDIOS
Importe: 8116.4

**IOX010** Ud Extintor portátil de polvo químico ABC
2 Ud × 110.08 = 220.16
Extintor portátil de polvo químico ABC polivalente antibrasa, con presión incorporada, de eficacia 34A-233B-C, con 9 kg de agente extintor, con manómetro y manguera con boquilla difusora. Incluso soporte y accesorios de montaje.

**IOX010b** Ud Extintor portátil de nieve carbónica CO2
1 Ud × 174.56 = 174.56
Extintor portátil de nieve carbónica CO2, de eficacia 34B, con 2 kg de agente extintor, con vaso difusor. Incluso soporte y accesorios de montaje.

**IOS010** Ud Placa de señalización de equipos contra incendios.
10 Ud × 25.2 = 252.00
Placa de señalización de equipos contra incendios, de poliestireno fotoluminiscente, de 297x210 mm. Incluso elementos de fijación, conforme a UNE 23033-1:2019 y UNE 23035:2003.

| Medición | Uds. | Parcial |
|---|---|---|
| Extintor ABC | 2 | 2.000 |
| Extintor CO2 | 1 | 1.000 |
| Evacuación | 7 | 7.000 |
| Total |  | 10 |

**IND.18.25** m² Protección frente al fuego de forjado mediante revestimiento int
145.26 m² × 33.4 = 4851.68
Sistema intumescente de pintura marca Euroquímica modelo ABLANITE para protección frente al fuego de forjado hasta EI-120, incluyendo limpieza y preparación del soporte, imprimación compatible, aplicación de revestimiento intumescente en las capas y espesor seco prescritos por el fabricante, acabado protector, tratamiento de puntos singulares, control de espesores, medios auxiliares y documentación justificativa completa. Totalmente terminado y certificado.
NOTA IMPORTANTE: PREVIA A LA APLICACIÓN DEL MORTERO, SE DEBEN DE REPARAR TODAS LAS BOVEDILLAS EN MAL ESTADO, DE MANERA QUEEL FORJADO QUEDE TOTALMENTE REPARADO Y UNIFORME ANTES DE IGNIFUGAR.

**IND.18.29** Ud Suministro e instalación de collarínes intumescentes cortafuegos
10 Ud × 156.8 = 1568.00
Suministro e instalación de collarínes intumescentes cortafuegos para sellado de pasos de tuberías combustibles (PVC, PE, PP o similar) a través de elementos separadores con resistencia al fuego, formado por banda continua cortable a medida compuesta por carcasa exterior de acero inoxidable y relleno interior multicapa de material intumescente basado en grafito expandible.
El sistema, en caso de incendio, desarrolla espuma intumescente que obtura completamente el hueco dejado por la tubería al fundirse, impidiendo la propagación de fuego, humo y gases calientes entre sectores de incendio.

| Código | Ud | Descripción | Cantidad | Precio | Importe |
|---|---|---|---|---|---|
| IND.18.28 | PA | Legalización instalación y pruebas correspondientes. | 1 | 1050 | 1050.00 |

## 17 AISLAMIENTO ACUSTICO
Importe: 17642.79

**NBA020** m Aislamiento acústico a ruido aéreo de bajante.
15 m × 27.07 = 406.05
Aislamiento acústico a ruido aéreo de red de saneamiento, realizado con banda autoadhesiva desolidarizante Fonodan BJ, "DANOSA", de 3,9 mm de espesor, formado por una lámina de polietileno y una lámina viscoelástica de alta densidad, resistencia térmica 0,078 mK/W, conductividad térmica 0,05 W/(mK) y rigidez dinámica inferior a 100 MN/m¦; dispuesto a modo de coquilla con bridas de plástico.

**NBT010** m² Aislamiento acústico a ruido aéreo sobre falso techo.
136.26 m² × 16.4 = 2234.66
Aislamiento acústico a ruido aéreo sobre falso techo, formado por panel semirrígido de lana mineral, según UNE-EN 13162, no revestido, de 40 mm de espesor.

| Medición | Uds. | Largo | Parcial |
|---|---|---|---|
| En todo el local | 1 | 136.26 | 136.260 |
| Total |  |  | 136.26 |

**NBD021** m² Aislamiento acústico a ruido aéreo bajo forjado.
136.26 m² × 54.91 = 7482.04
Suministro y colocación de aislamiento acústico a ruido aéreo en forjado, mediante panel de espuma elastomérica tipo Copopren o equivalente, de 25 mm de espesor, adherido directamente al forjado con adhesivo específico, incluso corte, ajustes, sellado de juntas, medios auxiliares y parte proporcional de pequeño material, totalmente colocado.

**NBO020** m² Aislamiento acústico a ruido aéreo en trasdosado autoportante.
162 m² × 46.42 = 7520.04
Aislamiento acústico a ruido aéreo, en trasdosado autoportante de placas, realizado con complejo multicapa, de 20 mm de espesor, 7,4 kg/m de masa superficial, formado por un fieltro textil de 16 mm de espesor adherido térmicamente a una lámina viscoelástica de alta densidad de 4 mm de espesor, colocado a tope y fijado al paramento con fijaciones; y panel semirrígido de lana mineral, espesor 45 mm, según UNE-EN 13162, colocado entre los montantes de la estructura portante. Incluso cinta viscoelástica autoadhesiva, para sellado de junta.

## 18 VARIOS
Importe: 6140.88

**SVT020** Ud Taquilla modular para vestuario 300x500x1800 mm.
4 Ud × 275.22 = 1100.88
Taquilla modular para vestuario, de 300 mm de anchura, 500 mm de profundidad y 1800 mm de altura, de tablero fenólico HPL, color blanco, formada por dos puertas de 900 mm de altura y 13 mm de espesor, laterales, estantes, techo, división y suelo de 10 mm de espesor, fondo perforado para ventilación, cerraduras de resbalón, llaves, placas de numeración, bisagras antivandálicas de acero inoxidable.

**DIA.06.37** Ud LIMPIEZA FINAL DE OBRA
1 Ud × 5040 = 5040.00
Limpieza fina de obra previa a la entrega de local, consistente en limpieza fina de polvo, equipamiento y estancias, fregado de suelos, limpieza de vidrios etc.
La limpieza se realizará en TRES FASES:
- Primera fase: limpieza integral del grueso de la obra 10-12 días antes de la apertura, con retirada de material y herramientas de obra y finalización de trabajos susceptibles de producir polvo o suciedad.
- Segunda fase: limpieza integral fina de local durante los 2-3 días previos a la entrega de local al cliente. Incluye retirada de polvo de muebles, equipamiento, etc.

## 19 GESTIÓN DE RESIDUOS
Importe: 4704

**GRA010** Ud Contenedor de carga de 6 m³.
8 Ud × 588 = 4704.00
Contenedor al servicio de la obra, incluso transporte, retirada y tasas de vertido e impuestos de la CM. Gestión del certificado de residuos y canón del vertedero.

| Código | Cantidad | Precio |
|---|---|---|
| 588 | 0 | 0 |

## 20 SEGURIDAD Y SALUD
Importe: 4900

**20.1** Ud Seguridad y salud durante las obras.
1 Ud × 4900 = 4900.00
Medidas preventivas para evitar riesgos y garantizar la seguridad del personal, operarios adscritos a la obra y a terceros. Todo ello en base al Estudio de Seguridad y Salud redactado por la Dirección Facultativa y de las instrucciones dictadas por el Coordinador de Seguridad y Salud y de las manifestadas en los Planes de Seguridad y Salud, incluyendo la presentación de éstos, así como su comunicación a los Organismos pertinentes de la Administración.

| Código | Ud | Descripción | Precio |
|---|---|---|---|
| % | % | Costes directos complementarios (27/07/2026) | 0 |

## Entidades
- ß%0´_ï _ô6Mø(, _³:N, C
